# Korrosionsschutzarbeiten Hub- Senktor RGB
Angebotsaufforderung (GAEB DA XML 3.2, DA83)
Projekt: 811W225B005
Währung: EUR
Nebenangebote zugelassen: ja
Auftraggeber: WSA Regensburg, Erlanger Strasse 1, 93059 Regensburg; Vergabenummer: 2018/614/000057
Erstellt mit: GXML Toolbox V3.3 R20210630, iTWO_64 V10.0.894, 02.02.2026

## 1.1 Leistungsverzeichnis 1
Datum: 02.02.2026

### Abschnitt 1 Technische Bearbeitung

#### Unterabschnitt 1.1 Technische Bearbeitung Leichtbauhalle

**1.1.10 Technische Bearbeitung**
*** Pauschalposition
Technische Erstellung eines Entwurfs, einer aus- und zuziehbaren Leichtbauhalle mittels Scherensystem auf Schienen inklusive Fundament, Bedienungs- und Wartungsanleitung und technische Datenblätter sowie Lagepläne für Fundament und Halle.

Vor der Ausführung sind die Pläne dem AG zur
Freigabe vorzulegen.
Menge: 1,000 Psch

**1.1.20 Ausführungszeichnungen aufstellen Leistungen LV PDF, Version A-1**
*** Pauschalposition
StL-Nr. 1420220310902900
Ausführungszeichnungen mit allen für
die Prüfung, Fertigung, Montage, Inbetriebsetzung
und dem Betrieb erforderlichen Angaben und
Darstellungen aufstellen
für alle Leistungen des LV
Lieferung digital in Vektorformat/Version = '`.dgn'

Lieferung im Archiv-/Druckformat = PDF, Version A-1
Medium für Datenübergabe = 'USB-Stick'
Menge: 1,000 Psch
Leistungsbereichkatalog: 202

**1.1.30 Standsicherheitsnachweise aufstellen**
*** Pauschalposition
Aufstellen eines Standsicherheitsnachweises für  die im Rahmen dieser Ausschreibung zu erstellenden Bauwerke, Bauwerksteile und Bauhilfsmaßnahmen, inklusive der Bewehrung für die Fundamente.

Lieferung digital. PDF
Menge: 1,000 Psch

**1.1.40 Prüfstatik aufstellen**
*** Pauschalposition
Prüfung der Standsicherheitsnachweises durch einen anerkannten Prüfingeniuer.
Der Prüfingenieur wird einvernehmlich von AG und AN festgelegt.

Lieferung digital, PDF
Menge: 1,000 Psch

**1.1.50 Bestandszeichnungen aufstellen Leistungen LV PDF, Version A-1 Papier 4fach*Druck s/w**
*** Pauschalposition
StL-Nr. 1420230319029101
Bestandszeichnungen aus den Ausführungszeichnungen/
-unterlagen entwickeln und aufstellen
Temporäre Bauteile, die verbleiben, sind darzustellen
für alle Leistungen des LV
Lieferung digital in Vektorformat/Version = '.dgn Micro-Station'

Lieferung im Archiv-/Druckformat = PDF, Version A-1
Medium für Datenübergabe = 'USB-Stick'

Lieferung auf Papier, weiß, Anzahl 4fach
Druckbild = schwarz/weiß
Menge: 1,000 Psch
Leistungsbereichkatalog: 202

#### Unterabschnitt 1.2 Technische Bearbeitung Korrosionsschutz

**1.2.10 Ausführungsspezifikation und Korrosionsschutzplan aufstellen**
*** Pauschalposition
Erstellen und liefern einer Ausführungsspezifikation und eines Korrosionsschutzplanes.

Diese müssen folgende Angaben beeinhalten:

-Bauablauf
-Demontage der Anbauteile
-Ausführung der Oberflächenvorbereitung und der Beschichtungsarbeiten inklusive der Maßnahmen für Schraubverbindungen und Kontatktflächen
-Vorbehandlung von Kanten und Schrauben
-Abdichtung von Fugen und Spalten
-Überwachung der Beschichtungsarbeiten
-Konzept zur Herstellung eines Schwarz-Weiß Bereichs nach TRGS 519 inklusive Lageplanzeichnung

Der AN hat dem AG diese zur Freigabe vorzulegen.
Menge: 1,000 Psch

**1.2.20 Bauzeitenplan aufstellen Leistungen LV*Balkenpl. Fort. Bauabl. PDF, Version A-1**
*** Pauschalposition
StL-Nr. 1420240310119200
Bauzeitenplan mit einer Aufgliederung in Planung,
Lieferung, Herstellung, ggf. Montage und Erprobung nach
Abschnitten des LV prüffähig aufstellen.
Abhängigkeiten der Vorgänge darstellen.
Vereinbarte Termine und Abläufe berücksichtigen
für alle Leistungen des LV
als Balkenplan
Fortschreibung entsprechend dem Bauablauf
Lieferung digital in Dateiformat/Version = 'PDF'

Lieferung im Archiv-/Druckformat = PDF, Version A-1
Menge: 1,000 Psch
Leistungsbereichkatalog: 202

**1.2.30 Dokumentation und Eigenüberwachung/Fremdüberwachung**
*** Pauschalposition
Der AN hat Unteralgen für die Eigenüberwachung und die Fremdüberwachung aufzustellen, um geeignete Umgebungsbedingungen, Kontrollprüfungen, Freimessungen, Messungen der Schichtdicke, Rauheitsgrad, Prüfintervalle, usw.zu dokumentieren

Die Kontrollprüfungen führt der AG nach Merkblatt für Kontrollprüfungen an Stahlwasserbauten (MEKS) durch, die Leistung umfasst die Zusammenstellung für die Überprüfung der erforderlichen Unterlagen sowie die Bereitstellung von Personal für die Kontrollprüfung.
Menge: 1,000 Psch

**1.2.40 SiGe-Plan erstellen**
*** Pauschalposition
StL-Nr. 19101513
Sicherheits- und Gesundheitsschutzplan (SiGe-Plan) nach
RAB 31 erstellen und mit dem Sicherheits- und Gesundheitsschutzkoordinator dieser und weiterer berührter
Baustellen abstimmen. Bei erheblichen Änderungen in der
Ausführung des Bauvorhabens anpassen. Den SiGe-Plan für
jeden Beschäftigten einsehbar auf der Baustelle vorhalten.
Menge: 1,000 Psch
Leistungsbereichkatalog: 101

**1.2.50 SiGe-Plan des AG fortschreiben**
*** Pauschalposition
StL-Nr. 19101518
Sicherheits- und Gesundheitsschutzplan (SiGe-Plan) nach
RAB 31 fortschreiben und mit dem Sicherheits- und Ge-
sundheitsschutzkoordinator dieser und weiterer
berührter Baustellen abstimmen. Bei erheblichen Änderungen in der Ausführung des Bauvorhabens anpassen. Den
SiGe-Plan für jeden Beschäftigten einsehbar auf der
Baustelle vorhalten.
Menge: 1,000 Psch
Leistungsbereichkatalog: 101

**1.2.60 Vorankündigung**
*** Pauschalposition
Vorankündigung nach Baustellenverordnung Par. 2, Abs. 2
vorbereiten, mit AG abstimmen und spätestens 2 Wochen
vor Einrichten der Baustelle der zuständigen Behörde
übermitteln.
Vorankündigung sichtbar und witterungsgeschützt auf
der Baustelle aushängen und bei erheblichen Änderungen
i.S.v. Par. 2, Abs.2, Satz 2 der Baustellenverordnung
während der Bauzeit anpassen

Tätigkeiten, bei denen Beschäftigte Asbeststaub/Schwermetallstaub/PAK oder Staub von asbesthaltigen/PAK-haltigen/Schwermetallhaltigen Materialien
ausgesetzt sind oder sein können, müssen der zuständigen Behörde spätestens sieben Tage vor Beginn der Tätigkeiten mitgeteilt werden (vgl. Anh. I GefStoffV
Nr. 2.4.2). Diese Mitteilung muss mindestens folgende Punkte enthalten:
1. Lage der Arbeitsstätte,
2. verwendete oder gehandhabte Asbestarten und- mengen,
3. durchgeführte Tätigkeiten und angewendete Verfahren,
4. Anzahl der beteiligten Beschäftigten,
5. Beginn und Dauer der Tätigkeiten,
6. Maßnahmen zur Begrenzung der Schadstofffreisetzung
7. Schadstoffexposition der Beschäftigten.
Muster der Mitteilungen sind in der Anlage der TRGS 519 enthalten.
Im Zuge der Gesamtschau sollten in der Mitteilung auch die weiteren (im Vorfeld durch eine Analyse bestimmten) Schadstoffe aufgeführt werden.

Mitteilung bei der zuständigen Behörde erstellen, senden und kommunizieren. Auch wenn keine Belastung durch Abest vorliegt für alle sonstigen Schadstoffe.
Menge: 1,000 Psch

**1.2.70 Gefährdungsbeurteilung erstellen**
*** Pauschalposition
Vor Beginn der Arbeiten ist vom AN eine
Gefährdungsbeurteilung und ein Arbeitsplan (TRGS 519, 4.2)  zu erstellen und den AG vorzulegen
Menge: 1,000 Psch

**1.2.80 Baustelleneinrichtungsplan aufstellen**
*** Pauschalposition
Baustelleneinrichtungplan aufstellen und liefern.
Lieferung
Menge: 1,000 Psch

### Abschnitt 2 Baustelleneinrichtung

#### Unterabschnitt 2.1 Leichtbauhalle

**2.1.10 Baustelle einrichten*Fläche des AG Zufahrt vorhanden*Vers.d.AN Vorh.+Betr.ges.**
*** Pauschalposition
StL-Nr. 2420410191001102
Baustelle für die vertragsgemäße Durchführung der
Bauleistungen einrichten.
Soweit nicht für bestimmte Leistungen das Einrichten
der Baustelle als besonderer Ansatz im LV enthalten
ist, umfasst die Pauschale die Vergütung der Baustelleneinrichtung einschl. der Geräte, Gerüste und
dgl. für alle Bauleistungen.
Abschläge auf die Pauschale werden nach Leistungsstand der Baustelleneinrichtung vergütet.
Abschnitt 'Leichtbauhalle OZ 3'

Einrichtungsfläche nach Leistungsbeschreibung
wird vom AG kostenlos zur Verfügung gestellt.
Zusatzflächen werden vom AN beschafft.
Zufahrt zur Baustelle nach Leistungsbeschreibung
ist vorhanden.
Ver- und Entsorgungseinrichtungen herstellen.
Vorhalten, Unterhalten und Betreiben der Baustelleneinrichtung einschl. Geräte, Gerüste und dgl. werden gesondert vergütet.
Menge: 1,000 Psch
Leistungsbereichkatalog: 204

**2.1.20 Baust.einrichtung vorh.u.betreiben**
StL-Nr. 2420410699
Baustelleneinrichtung vorhalten, unterhalten und betreiben. Außer den vollen Monaten werden Teilzeiten
nach Tagen zu 1/30 des Einheitspreises vergütet.
Abschnitt 'Leichtbauhalle OZ 3'
Menge: 1,000 Mt
Leistungsbereichkatalog: 204

**2.1.30 Baustelle räumen*Einbauten belass.**
*** Pauschalposition
StL-Nr. 24204111920000
Baustelle räumen. Soweit nicht für bestimmte Leistungen
das Räumen der Baustelle als besonderer Ansatz
enthalten ist, umfasst die Pauschale die Vergütung
der Baustellenräumung für alle Leistungen.
Abschnitt 'Leichtbauhalle OZ 3'

Hilfsfundamente und sonstige eingebaute Teile der
Baustelleneinrichtung werden nicht beseitigt.
Menge: 1,000 Psch
Leistungsbereichkatalog: 204

#### Unterabschnitt 2.2 Korrosionsschutzarbeiten

*Hinweis: Hinweis zur OZ 2.2*
In der Altbeschichtung des Hubsenktors befindet sich laut Schadstoffanalyse PAK und Schwermetalle.
Es kann nicht ausgeschlossen werden dass sich außerdem noch Spuren von Asbest in der Beschichtung befinden

Aus diesem Grund muss für die Erneuerung des Korrosionsschutzes ein Schwarz-Weiß Bereich nach TRGS 519 hergestellt werden, der AN muss für die Beschichtungsarbeiten außerdem Werksbegdingungen in Bezug auf Lufttemperatur, Luftfeuchtigkeit und Oberflächentemperatur herstellen

Für die Baustelleneinrichtung zusätzlich relevante Punkte:

-Bereiche für das An- und Ablegen von PSA  festlegen
-Bereitstellung von verschließbaren Behältnissen für kontaminierte Rückstände
-Verwendung von zugelassenen Industriestaubsauger (H-Entstauber) und ggf. Hochleistungsvakuumsauggeräte
-Luftführung im Arbeitsbereich
-Unterdruckhaltung bei der Durchführung der Korrosionsschutzarbeiten
-Absperrung und Kennzeichnung der Baustelle
-Anfallendes kontaminiertes Wasser darf nicht in das Abwasser gelangen sondern muss aufgenommen und abgesaugt werden

Für die Arbeiten am Tor stellt der AG einen Portalkran zur Verfügung mit dem das Tor angehoben und transportiert werden kann.

**2.2.10 Baustelle einrichten*Fläche des AG Zufahrt vorhanden*Vers.d.AN Vorh.+Betr.ges.**
*** Pauschalposition
StL-Nr. 2420410191001102
Baustelle für die vertragsgemäße Durchführung der
Bauleistungen einrichten.
Soweit nicht für bestimmte Leistungen das Einrichten
der Baustelle als besonderer Ansatz im LV enthalten
ist, umfasst die Pauschale die Vergütung der Baustelleneinrichtung einschl. der Geräte, Gerüste und
dgl. für alle Bauleistungen.
Abschläge auf die Pauschale werden nach Leistungsstand der Baustelleneinrichtung vergütet.
Abschnitt 'Korrosionsschutzarbeiten OZ 5-12'

Einrichtungsfläche nach Leistungsbeschreibung
wird vom AG kostenlos zur Verfügung gestellt.
Zusatzflächen werden vom AN beschafft.
Zufahrt zur Baustelle nach Leistungsbeschreibung
ist vorhanden.
Ver- und Entsorgungseinrichtungen herstellen.
Vorhalten, Unterhalten und Betreiben der Baustelleneinrichtung einschl. Geräte, Gerüste und dgl. werden gesondert vergütet.
Menge: 1,000 Psch
Leistungsbereichkatalog: 204

**2.2.20 Baust.einrichtung vorh.u.betreiben**
StL-Nr. 2420410699
Baustelleneinrichtung vorhalten, unterhalten und betreiben. Außer den vollen Monaten werden Teilzeiten
nach Tagen zu 1/30 des Einheitspreises vergütet.
Abschnitt 'Korrosionsschutzarbeiten OZ 5-12'
Menge: 2,000 Mt
Leistungsbereichkatalog: 204

**2.2.30 Baustelle räumen**
*** Pauschalposition
StL-Nr. 24204111900000
Baustelle räumen. Soweit nicht für bestimmte Leistungen
das Räumen der Baustelle als besonderer Ansatz
enthalten ist, umfasst die Pauschale die Vergütung
der Baustellenräumung für alle Leistungen.
Abschnitt 'Korrosionsschutzarbeiten OZ 5-12'
Menge: 1,000 Psch
Leistungsbereichkatalog: 204

**2.2.40 Lüftungseinrichtung auf- u. abbauen Luftk.TRGS519/551**
*** Pauschalposition
StL-Nr. 1121864049
Technische Einrichtungen zur Luftkonditionierung nach
arbeits-, umwelt- und sicherheitstechnischen Anforderungen einschließlich Unterdruckhaltegerät,
Technische Einrichtungen zur Luftkonditionierung nach
arbeits-, umwelt- und sicherheitstechnischen Anforderungen einschließlich Unterdruckhaltegerät,
Filtereinrichtung, Schlauchleitungen und -anschlüsse,
sowie Unterdruckkontrollgerät mit kontinuierlicher
Aufzeichnungseinrichtung betriebsfertig auf den vom AG
ausgewiesenen Flächen herstellen und nach Abschluss der
Arbeiten abbauen.
Mit Luftkonditionierung zur Entstaubung und Entfernung
schädlicher Bestandteile aus der Raumluft zur einmaligen Luftumwälzung des Innenraumvolumens je Minute.
Die Grenzwerte der TA-Luft werden bei der gefilterten
Abluft eingehalten. Mit allen erforderlichen Maßnahmen,
gemäß TRGS 519 und TRGS 551 zur Entfernung von asbest-
und teerhaltigen Altbeschichtungen.
Volumen der Einhausung/Halle = 'nach Wahl des AN'
Menge: 1,000 Psch
Leistungsbereichkatalog: 218

**2.2.50 Lüftungseinricht.vorhalt.u.betreib. wie Bauzeit**
StL-Nr. 1121864502
Lüftungseinrichtung nach arbeits-, umwelt- und sicherheitstechnischen Anforderungen vorhalten und betreiben,
einschließlich der notwendigen Filterwechsel und -ent-
sorgung.
Ausser den vollen Monaten werden Teilzeiten nach Tagen
zu 1/30 des Einheitspreises vergütet.
Für die Dauer der Bauzeit.
Menge: 2,000 Mt
Leistungsbereichkatalog: 218

**2.2.60 Materialschleuse auf- und abbauen**
*** Pauschalposition
StL-Nr. 11218670
Materialschleuse nach TRGS 519 nach arbeits-, umwelt-
und sicherheitstechnischen Anforderungen herstellen
und nach Abschluss der Arbeiten abbauen.
Menge: 1,000 Psch
Leistungsbereichkatalog: 218

**2.2.70 Materialschleuse vorhalt.u.betreib. wie Bauzeit**
StL-Nr. 1121867502
Materialschleuse nach TRGS 519 nach arbeits-, umweltsicherheitstechnischen Anforderungen vorhalten und
betreiben.
Ausser den vollen Monaten werden Teilzeiten nach Tagen
zu 1/30 des Einheitspreises vergütet.
Für die Dauer der Bauzeit.
Menge: 2,000 Mt
Leistungsbereichkatalog: 218

**2.2.80 Herstellen eines Schwarz-Weiß Bereichs nach TRGS 519**
*** Pauschalposition
Abdichten und  Herstellen eines luftdichten Schwarz-Weiß Bereichs nach TRGS 519  in der ausziehbaren Leichtbauhalle. (z.B.mit Schrumpfolie als Inlay), inklusive geeigneter Beleuchtung und Bodenfolie mit geeigneter Überlappung der Folien.

Sämtliche Zusatzarbeiten und Baubehelfe sind mit in den Einheitspreis einzurechnen.
Menge: 1,000 Psch

**2.2.90 Unterhalten des Schwarz-Weiß Bereichs nach TRGS 519**
Unterhalten des Schwarz-Weiß Bereichs nach TRGS 519 inklusive geeigneter Beleuchtung.
Menge: 2,000 Mt

**2.2.100 Arbeitsgerüst aufbauen und räumen**
*** Pauschalposition
Schutz-, Arbeits- und Traggerüste, geeignet für Arbeiten in kontaminierten Bereichen zur Ausführung der Leistung
nach statischen, konstruktiven und sicherheitstechnischen Erfordernissen herstellen und nach Abschluss der Arbeiten räumen.

Gerüstart nach Wahl des AN
Menge: 1,000 Psch

**2.2.110 Arbeitsgerüst vorhalten**
Schutz-, Arbeits- und Traggerüste, geeignet für Arbeiten in kontaminierten Bereichen zur Ausführung der Leistung
nach statischen, konstruktiven und sicherheitstechnischen Erfordernissen vorhalten

Gerüstart nach Wahl des AN
Menge: 2,000 Mt

**2.2.120 Persönliche Schutzausrüstung vorhalten, reinigen und entsorgen**
*** Pauschalposition
Persönliche Schutzausrüstung für alle  Mitarbeiter inkl. Bauüberwachung des AG vorhalten reinigen, bei Notwendigkeit entsorgen.

Dazu gehört:

- Atemschutz
- Schutzkleidung
- Fußschutz
- Kopfschutz
- Handschutz
- Gehörschutz
Menge: 1,000 Psch

**2.2.130 Dekontamination Leichtbauhalle**
*** Pauschalposition
Dekontamination der Leichtbauhalle von jeglichen Schadstoffpartikeln und Verschmutzungen nach der Fertigstellung der Arbeiten.

Vor Abbau der Schutzmaßnahmen muss eine Freigabemessung erfolgen
Menge: 1,000 Psch

**2.2.140 Abwasserrein.anlage vorh.u.betreib.**
StL-Nr. 1121865599
Abwasserreinigungsanlage nach arbeits-, umwelt- und
und sicherheitstechnischen Anforderungen vorhalten und
betreiben, einschließlich der notwendigen Filterwechsel
und -entsorgung.
Ausser den vollen Monaten werden Teilzeiten nach Tagen
zu 1/30 des Einheitspreises vergütet.
Für eine Dauer von = 'Der Reinigung vor dem Strahlverfahren und der Dekontamination der Halle'
Menge: 1,000 Mt
Leistungsbereichkatalog: 218

**2.2.150 Stillstandszeiten infolge von Reperaturmaßnahmen**
Vorhalten von Personal und Gerät während Stillstandszeiten idie durch Schweißarbeiten/Reperaturarbeiten des AG oder Dritter im unmittelbaren Arbeitsbereich entstehen und ein gleichzeitiges Arbeiten ausschließen
Menge: 5,000 d

### Abschnitt 3 Leichtbauhalle und Fundamente

*Hinweis: Hinweis zur OZ 3.1*
Die Mengenansätze im Leistungsverzeichnis sind vorläufig und beruhen auf der Entwurfsplanung. Durch die endgültige statische Berechnung können sich Art und Umfang der Leistungen ändern. Maßgeblich für die Abrechnung ist das bestätigte Aufmaß.
Das Aufmaß ist prüffähig auszuführen.

Aushbumaterial wird wenn es in der LV Position nicht anders angemerkt ist ordnungsgemäß zu laden, abzufahren und zu entsorgen.

Der Bieter hat mögliche Mengenänderungen in seiner Kalkulation zu berücksichtigen.

Nach Abschluss der Beschichtungsarbeiten geht die Leichtbauhalle in das Eigentum des AN über.

Das Fundament muss tiefer als die Asphaltdecke gesetzt werden um so einen Überfahrbarkeit der Schienen zu gewährleisten. Es ist eine frostfreie Gründung durchzuführen.
In den Anlagen befindet sich ein Ausführungsbeispiel.

#### Unterabschnitt 3.1 Erdarbeiten und Fundamente

**3.1.10 Asphaltbefestigung trennen Dicke ü. 12-18 cm**
StL-Nr. 231130389904
Asphaltbefestigung geradlinig trennen.
Bereich 'für das Betonieren der Streifenfundamente'

Trennen 'nach Wahl des An'

Dicke der Asphaltbefestigung über 12 bis 18 cm.
Menge: 135,000 m
Leistungsbereichkatalog: 113

**3.1.20 Fundamentaushub**
Boden für Streifenfundament sowie Arbeitsbereich von 60cm ausheben, fördern, zwischenlagern .
Aushub zur Wiederverwendung seitlich lagern nach Herstellen des Baukörpers als Hinterfüllung bzw. Baugrubenvefüllung einbauen und verdichten.

Baugrube nach DIN 4124 herstellen.

Abrechnung nach Raummaß, der Auflockerungsfaktor ist in den Einheitspreis miteinzurechnen.

Annahme der Bodenklasse aus Altunterlagen: 3 bis 4
Menge: 155,000 m3

**3.1.30 Deklarationsanalyse Asphalt und Erdaushub**
Probe des Bodenaushubs und des Asphalt
entnehmen. Proben aufnehmen und in geeigneten
Behältern zum zugelassenen Analyseinstitut transportieren. Deklarationsanalyse erstellen lassen. Ergebnis der
Analyse an den AG übergeben. Analysekosten werden vom
AN entrichtet und vom AG in nachgewiesener Höhe erstattet.
Menge: 1,000 St

**3.1.40 Verbau liefern und einbauen**
Verbau DIN 18303 einbauen, Verbau wieder rückbauen, für Baugrube, Verbautiefe über 1,25 bis 1,5 m, Baugrubenlänge über 30 bis 35 m, Baugrubenbreite bis 2 m,
Menge: 185,000 m2

**3.1.50 Asphalt aufnehmen und entsorgen/verwerten**
Asphalt laden, fördern und der Entsorgungsanlage/Verewertung zuführen.

Gebühren der Abfallentsorgung werden dem Entsorgungsträger vom AG vergütet.
Abgerechnet wird nach Wiegescheinen.
Abfall = Aufgebrochener Asphalt.
Menge: 45,000 t

**3.1.60 Pumpensumpf**
*** Pauschalposition
Pumpensumpf herstellen und vorhalten während der Bauzeit
Menge: 1,000 Psch

**3.1.70 Pumpe vorhalten und betreiben**
Pumpe und Ablaufleitung vorhalten und betreiben.
Menge: 10,000 h

**3.1.80 Gründungssohle verdichten**
Gründungssohle verdichten und Oberfläche profilgerecht
herstellen.
Verdichten: auf min. 103 v. H.
Verdichtungsgrad Dpr
Verdichten auf Verformungsmodul
Ev2 = min. 120 MN/m2
Menge: 110,000 m2

**3.1.90 Filtervlies einbauen**
Geotextiles Trenn- und Filtervlies liefern und einbauen
Filtervlies: mechanisch verfestigt, ohne
chemische und thermische Bindung
Gewicht: 125 bis 300 g/m2
Menge: 110,000 m2

**3.1.100 Frostschutzschicht 0/56**
Frostschutzschicht aus gebrochenem Granitfrostschutz, Körnung 0/56 Dicke ca. 20 cm, Untergrund waagerecht inklusive verdichten. Auf Fundamentsohle, liefern und einbauen
Verdichten: auf min. 103 v. H.
Verdichtungsgrad Dpr
Verdichten auf Verformungsmodul
Ev2 = min. 120 MN/m2
Menge: 22,000 m3

**3.1.110 Sauberkeitsschicht**
Sauberkeitsschicht als Unterlage für Streifenfundament,
liefern einbringen und verdichten.
Vor dem Einbringen Baugrubensohle verdichten.

Lage: eben
Material:  Magerbeton lt. Angabe Statik
Schichtdicke: 5 cm
Menge: 2,250 m3

**3.1.120 Trennlage aus PE-Folie**
PE-Folie liefern und über Sauberkeitsschicht einbauen.
Die Stoßüberdeckung wird übermessen.
Materialstärke: 0,2 mm
Stoßüberdeckung: min. 15 cm.
Menge: 45,000 m2

**3.1.130 Schalung**
Schalung liefern, vorhalten und Einbauen und Abbauen
für Streifenfundamente.
Die Art der Schalung bleibt dem Auftragnehmer
überlassen.
Im Einheitspreis einzurechnen sind Schalöle, Kleinteile
etc.
Menge: 155,000 m2

**3.1.140 Rundstahl Bst500B**
Rundstahl Bst 500B  liefern, schneiden, biegen,
einbringen und flechten nach Angaben des Statikers.
Einschließlich Abstandshalter, Rödeldraht und
einschließlich aller Nebenleistungen.
Die Abrechnung erfolgt nach den geprüften Stahllisten.
Für Verschnitt und Gewichtstoleranzen erfolgt keine
gesonderte Vergütung
Menge: 1000,000 kg

**3.1.150 Streifenfundament aus Ortbeton**
Herstellung von Streifenfundamenten für Leichtbauhalle gemäß statischem Nachweis, frostfrei gegründet
Fundamentoberkante waagerecht, eben
Expositionsklasse: gemäß Statik
Druckfestigkeit: gemäß Statik

Abrechnung nach Lieferscheinen.
Menge: 38,000 m3

**3.1.160 Gitterrost inklusive Winkelzarge**
Gitterrost mit Winkelzarge liefern und einbauen, über Fundametaussparung, mit PKW überfahrbahr, über Streifenfundamentbreite, Länge über der ganzen Streifenfundamentlänge, lose eingelegt, verzinkter Stahl
Menge: 32,000 m2

**3.1.170 Arbeitsraumverfüllung**
Arbeitsraumverfüllung mit gelagerten Aushubmaterial
Die Auffüllung ist lageweise einzubauen und zu
verdichten.
Auffüllhöhe : bis 1,20 m
Verdichten: auf min. 103 v. H.
Menge: 90,000 m3

**3.1.180 Anschl. a. Fuge m. B-fugenb. herst.*Anschluss quer Breite 10 mm**
StL-Nr. 23113917929901
Anschluss als Fuge an bestehende Asphaltschicht oder
Bauteil in der Dicke der Asphaltschicht mit Bitumenfugenband einschließlich zugehörigem und zuvor aufgetragenem Voranstrichmittel herstellen.
Anschluss 'Zwischen Asphaltdecke und Streifenfundament, sowie Anschluss von alten und neuem Asphalt'

Querfuge.
Dicke der Asphaltschicht '@'

Einzellängen '31m und 32,6m'

Breite des Bitumenfugenbandes = 10 mm.
Menge: 265,000 m
Leistungsbereichkatalog: 113

**3.1.190 Tragschicht**
Tragschicht aus Granitfrostschutz 0/56 liefern und herstellen

Dicke: ca. 20cm
Menge: 16,000 m3

**3.1.200 Asphaltbetonschicht 0/32**
Asphaltbetonschicht 0/32 auf Tragschicht liefern und herstellen
als Anschluss zwischen Betonfundament und Asphaltdecke.

Dicke: 12cm
Menge: 16,000 m3

**3.1.210 Asphaltdeckschicht aus Asphaltfeinbeton 0/8**
Asphaltfeinbetondeckschicht 0/8mm, als Anschluss zwischen Betonfundament und Asphaltdecke liefern und herstellen

Dicke: 3,5cm
Menge: 16,000 m3

**3.1.220 Bodenverankerung herstellen und setzen**
Lieferung und Einbau von Ankern gemäß Statik und Herstellerangaben zur Sicherung der Halle im ausgezogenen Zustand.

Material: Niro-Stahl (V2A)
Menge: 34,000 St

**3.1.230 Bodenverankerung für Vorhang und Rückwand**
Liefern und Setzen von Ankerpunkten in der Asphaltdecke zur Fixierung von Vorhang und Rückwand. Die Anker sind bei der Rückwand sowie bei Hallenmeter 20 und 30 in einem Querabstand von jeweils 3,00 m zueinander zu positionieren.

Die Ankerkonstruktion ist zwingend als lösbare Verbindung  auszuführen, um ein zerstörungsfreies Herausnehmen der Befestigungsbolzen zu gewährleisten
Menge: 15,000 St

**3.1.240 Entwässerungsrinnen**
Entwässerungsrinnen (2x 31m) aus Polymerbeton, liefern und in beide Streifenfundamenet miteinbauen, Nennweite 200mm, mit Gefälle min 1% Eigengefälle, Kantenschutz aus verzinktem Stahl,
Abdeckung aus verzinktem Stahl, inklusive Bodenablauf mit Ablllaufstzutzen (Nennweite 200m)  für Anschluss an Leitung
Menge: 62,000 m

**3.1.250 Graben für Anschluss zum Gully herstellen**
Graben für den Anschluss zum Gully herstellen,
Breite  0,8m, Tiefe 0,8m, Längsgefälle min. 1%.

Aushub für Wiederverwendung seitlich lagern.
Menge: 2,000 m3

**3.1.260 Graben für Anschluss zur Abwasserleitung herstellen**
Graben für den Anschluss zur Abwasserleitung herstellen,
Breite  0,8m, Tiefe 0,8m, Längsgefälle min. 1%.

Aushub für Wiederverwendung seitlich lagern.
Menge: 2,000 m3

**3.1.270 Handschachtung**
Handschachtung bei Abwasserleitung und Gully.
Menge: 1,000 m3

**3.1.280 Graben vorsanden**
Graben als Bettung für Abwasserrohre vorsanden inklusive Lieferung des Sandes

Bettung mindestens 5cm.
Menge: 13,000 m

**3.1.290 Verbindung zwischen Gully und Entwässerungsrinne**
PP-Rohr DN 200 liefern und im Graben am Gully-Anschluss und der Entwässerungsrinne anschließen.
Die Durchführung des Gullys ist abzudichten
Menge: 5,000 m

**3.1.300 Verbindung zwischen vorhandener Abwasserleitung und Entwässerungsrinne**
PP-Rohr DN 200, liefern und im Graben an vorhandener Abwasserleitung und Entwässerungsrinne anschließen, Einbau durch Trennung der vorhandenen Leitung und anschließen mit Abzweig und Schiebemuffen.
Menge: 5,000 m

**3.1.310 Kernbohrung am Gully**
Kernbohrung zur Durchführung der Entwässerungsleitung.
Menge: 1,000 St

**3.1.320 Graben verfüllen**
Graben 80cm tief und 40cm breit mit Aushubmaterial auffüllen und verdichten.

inklusive einsanden des Rohrs mit mind. 20cm Sand, inklusive Lieferung des Sandes

Das Abwasserrohr muss zuvor mit steinfreien Aushubmaterial überfüllt und lagenweise verdichtet werden.
Menge: 4,000 m3

**3.1.330 Aushub entsorgen**
Aushub laden, fördern und der Entsorgungsanlage zuführen.

Gebühren der Abfallentsorgung werden dem Entsorgungsträger vom AG vergütet.
Abgerechnet wird nach Wiegescheinen.
Menge: 150,000 t

#### Unterabschnitt 3.2 Leichtbauhalle und Schienen

*Hinweis: Hinweise zur OZ 3.2*
Der Titel umfasst die Lieferung und Montage einer ausziehbaren Leichtbauhalle mit Scherensystem, diese muss von Hand ausgezogen werden können.
Diese muss für temporäre oder dauerhafte Arbeiten und wiederholte Montage und Demontage konstruiert werden.
Die Halle ist möglichst staubdicht zu konstruieren da in der Halle Sandstrahlarbeiten durchgeführt werden.
Die Leichtbauhalle
Es ist eine zusätzliche Innenplanne anzubringen um das Scherensystem vor Beeinträchtigung von Feinpartikeln zu schützen.

Nach Fertigstellung der Korrosionsschutzarbeiten geht die Halle in das Eigentum des AG über.

Die unten genanten Positionen sind alle zu liefern und zu montieren, sämtliche Kosten für Maschinen und Fahrzeuge (z.B. Hebebühnen) sowie Kleinteile sind mit in den Preis einzurechnen.

**3.2.10 Liefern und montieren der Führungsschienen**
Führungsschienen aus NIRO-Stahl (V2A) liefern und im Streifenfundamenten einbauen. Sämtliche Verbindungsmittel müssen ebenfalls aus NIRO-Stahl (V2A) bestehen.

Die Führungsschienen sind so einzubauen/konstruieren dass diese mit einem PKW überfahrbahr sind.
Eine beispielhafte Ausführung ist aus den Anlagen zu entnehmen.
Menge: 60,000 m

**3.2.20 Liefern und montieren der Leichtbauhalle**
Leichtbausystemhalle gemäß Zeichnung und Beschreibung liefern und montieren.

1. Konstrstuktionsmerkmale

Gebäudeaußenlänge: 30 m
Gebäudeaußenbreite: 15 m
Zusammengeschobene Länge: maximal 5m
Nutzhöhe: 5m
Standort: Regensburg

Dach: Satteldach, Dachneigung: 10-15°

Rahmen-konstruktion: eloxiertes Alumiumprofil, aus und einziehbar mithilfe eines Scherensystems und Bodenlaufräder

Außenverkleidung: PVC-beschichtetes Polyestergewebe, mindestens 650gr/m² schwer, schwer entflammbar, bei Beschädigungen austauschbar
2x Fenster aus Klarsichtfolie am Vorhanng der Halle sowie 2x Fenster aus Klarsichtfolie an den Seitenteilen der Halle.
Die Lage der Fenster wird vom AN in Abstimmung mit den AG vereinbart.

Innenverkleidung: Plane zum Schutz vor Feinanteilen von Sandstrahlarbeiten sowie zum Schutz des Scherensystems vor Feinanteilen, bei Beschädigungen austauschbar

Verankerung: Verankerung der Bodenlaufräder in Führungsschiene sowie Befestigungsößen an Außenwänden zur Befestigung an den Ankerpunkten

Eingang: Erfolgt über ziehbaren Planenvorhang und auf der Rückseite Öffnungen mit Reisverschluss

Verschiebbarkeit der Halle: mittels Personenkraft ohne zusätzliche Maschienen

Zusätzliche Details:
Öffnungen für den Anschluss der, Entlüftungsanlage, Belüftungsanlage und für die Installation der Personen und Materialschleuse. Die Öffnungen müssen einfach verschließbar und geöffnet werden können (z.B. Reisverschluss)
Die Lage der Öffnungen wird vom AN in Abstimmung mit dem AG vereinbart. (min. 2 Öffnungen für Entlüftung und Belüftung, min. 1 Öffnung für Personen und Materialschleuse)

Vorhang und Rückwand der Leichtbauhalle müssen Befestigungsmittel besitzen um diese im ausgezogenen Zustand an Bodenanker im Apshalt zu befestigen
Menge: 1,000 St

**3.2.30 Befestigungsmittel liefern**
*** Pauschalposition
Befestigungsmittel für die Sicherung im ausgezogenen Zustand an den Ankerpunkten liefern, diese gehen in das Eigentum des AG über.
Menge: 1,000 Psch

### Abschnitt 4 Schutzplane

#### Unterabschnitt 4.1 Plane

**4.1.10 Schutzplane für Hubsenktor**
Schutzplane als Abdeckung nach Beschichtungsarbeiten für Hubsenktor aus UV-beständigen Material für den Außenbereich (z.B. PU) liefern.
Abmessung Hubsenktor ca. 7m x 13,50m x 2m .
Befestigungsmittel zum fixieren der Plane nach Wahl des AN
Menge: 1,000 St

### Abschnitt 5 Vorbereitende Maßnahmen

#### Unterabschnitt 5.1 Oberflächen reinigen

**5.1.10 Stahlkonstr. reinigen Hubsenktor*Staub*Vor Oberfl.Vorb. Heißw.+Reiniger**
StL-Nr. 11218152314804
Stahlkonstruktion nach Leistungsbeschreibung des AG
reinigen.
Bauteil = Hubsenktor.
Staub und lose Ablagerungen.
Vor Oberflächenvorbereitung.
Mit Heißwasser (40 Grad C an der Düse) unter
Druck von min. 100 MPa an der Düse reinigen.
Menge: 650,000 m2
Leistungsbereichkatalog: 218

#### Unterabschnitt 5.2 Schutzmaßnahmen

**5.2.10 Nicht zu beschichtende Flächen schützen**
*** Pauschalposition
Nicht zu beschichtende Flächen müssen durch den AN  für Passbohrungen, Bohrungen und Kontaktflächen zu schützen.

Diese werden vor Ort vom AN und AG festgelegt.
Menge: 1,000 Psch

### Abschnitt 6 Oberflächen vorbereiten

*Hinweis: Hinweise zu den Korrosionsschutzarbeiten*
Bei der Durchführung der Arbeiten hat der Auftragnehmer die
anerkannten Regeln der Technik zu beachten.

Es ist das Hubsenktor inklusive aller Anbauteile zu entschichten.

Insbesondere
wird auf folgende Vorschriften hingewiesen:
GefStof V, TRGS 519, TRGS 551, TRGS 524, TRGS 505, ZTV-W LB
202, ZTV-W LB 218,  ZTV-W LB 216/1; DIN EN ISO
12944 (Korrosionsschutz), DIN EN ISO 3834, Asbest-PAK-PCB-Blei-Leitfaden (IZW)

Es ist dafür zu sorgen, dass mindestens eine weisungsbefugte,
 sachkundige Person vor Ort tätig ist. Der Nachweis der
Sachkunde wird durch die erfolgreiche Teilnahme an einem von
der zuständigen Behörde anerkannten Sachkundelehrgang
 erbracht.  Mindestvoraussetzung stellt hierbei die Sachkunde
nach Anlage 3 der TRGS 519 dar, in Verbindung mit
nachgewiesenen Schulungskenntnissen
 zu den Schadstoffen PCB,  PAK und Blei.

Für Abbrucharbeiten von asbesthaltigen Altbeschichtungen
 nach Nr. 2 (2) der TRGS 519 muss der Fachbetrieb zudem eine
Zulassung durch die zuständige Behörde
 nach GefStoffV, Anhang I/2.4.2 (4) besitzen.

Der AN hat generell bei seinen Arbeiten und Maßnahmen alle
einschlägigen gesetzlichen Vorschriften,  Richtlinien und
Bestimmungen zu beachten, einzuhalten und anzuwenden.

Die Oberflächenvorbereitung ist auf eine mittlere Rautiefe (Rz= 50) herzustellen.

Das Strahlmittel und Strahlverfahren ist vom AN auszuwählen (eisenfrei, GRIT), bei der Verwendung von Feuchtsandstrahlen/Nasssandstrahlen ist die Zwischenreinigung, Abwassereinigung, und die häufigere Erneuerung der Filter miteinzurechnen.

#### Unterabschnitt 6.1 Oberflächenvorbereitung Tor und Anbauteile

**6.1.10 Stahlkonstruktion vorbereiten Hubsenktor*wie besichtigt Gesamtfläche*Einwegstr.Baust.*Sa 2 1/2**
StL-Nr. 1121811231810291
Stahlkonstruktion nach Leistungsbeschreibung des AG für
Korrosionsschutz vorbereiten.
Bauteil = Hubsenktor.
Oberfläche beschichtet, Rostgrad wie vom AN besichtigt.
Gesamtfläche.
Verfahren = Strahlen mit Einwegstrahlmitteln auf
Baustelle.
Strahlmittel = 'eisenfrei, GRIT'

Oberflächenvorbereitungsgrad Sa 2 1/2,
DIN EN ISO 12944-4, Teil 4.
Menge: 650,000 m2
Leistungsbereichkatalog: 218

### Abschnitt 7 Beschichtungsarbeiten

*Hinweis: Hinweis zur OZ 4*
Vor Beginn der Beschichtungsarbeiten muss die Stelle trocken und frei von Strahlmittelrückstände sein.

Es ist das Tor sowie sämtliche Anbauteile zu beschichten

Kanten, Ecken, Schweißnähte, Niet-
und Schraubenverbindungen sowie schwer zugängliche
Bereiche sind vorzustreichen (80µm, mit Pinsel auftragen, einschl. mind. 20 mm Umführung)

Alle, bei der Durchführung des gesamten Korrosionsschutzes
zur Verwendung kommenden Materialien und Stoffe, hat der AN
nachweislich und durchgängig von einem Hersteller zu
beziehen. Diesen hat er sich rechtzeitig vor der Bestellung vom
 AG genehmigen zu lassen.

Es muss auf die zulässsigen Herstellerangaben beim Verarbeiten der Beschichtung geachtet werden.

Die Herstellung des Korrosionsschutzes erfolgt, einschl. aller erforderlichen Nebenarbeiten. Alle erforderlichen Baugeräte Kräne, Hebezeuge, Einhausungen Baumaterialien, Hilfs-
Zusatzstoffe sind, sofern nicht gesondert ausgewiesen,
einzukalkulieren.

Die Beschichtungen sind in unterschiedlichen Farben aufzutragen. (Grundbeschichtung rot, Deckbeschichtung schwarz)

Die Anbauteile sind zuerst zu montieren und dann zu beschichten um Beschädigungen am Korrosionsschutz zu vermeiden.
Flächen welche nicht mehr zugänglich sind müssen zuvor beschichtet werden.

Schrauben- Verbindungen sind vor dem Beschichten zu
entölen.

Es ist eine 1K-PUR Beschichtungsstoff zu verwenden

#### Unterabschnitt 7.1 Beschichtung

**7.1.10 Stahlkonstruktion grundbeschichten Hubsenktor*Gesamtfläche Eine Besch.Baust.*Mit Airless**
StL-Nr. 11218412311329
Stahlkonstruktion nach Leistungsbeschreibung des AG
grundbeschichten. Kanten, Ecken, Schweißnähte, Niet-
und Schraubenverbindungen sowie schwer zugängliche
Bereiche vorstreichen.
Angaben im Bieterangaben-Verzeichnis über
Stofflieferbezeichnung '....................................................'
.
Bauteil = Hubsenktor.
Gesamtfläche.
Eine Grundbeschichtung auf Baustelle.
Mit Airless-Spritzgerät auftragen.
Beschichtungsstoff =, Schichtdicke = 'Liste der
 zugelassenen Systeme I (für Binnengewässer, Im 1, Systeme 3/4) Dicke 80mym'
Menge: 650,000 m2
Leistungsbereichkatalog: 218

**7.1.20 Stahlkonstruktion deckbeschichten Hubsenktor*Gesamtfläche Zw+Db-Baust.*Mit Airless**
StL-Nr. 1121851231140399
Stahlkonstruktion nach Leistungsbeschreibung des AG
zwischen- und deckbeschichten. Kanten, Ecken, Schweißnähte, Niet- und Schraubenverbindungen sowie schwer
zugängliche Bereiche vorstreichen.
Angaben im Bieterangaben-Verzeichnis über
Stofflieferbezeichnung '....................................................'
.
Bauteil = Hubsenktor.
Gesamtfläche.
Zwischenbeschichtung/en und Deckbeschichtung auf der
Baustelle.
Mit Airless-Spritzgerät auftragen.
Zwischen-/Deckbeschichtung Beschichtungssystem = 'Liste der
 zugelassenen Systeme I (für Binnengewässer, Im 1, Systeme, 3/4)'
Menge: 650,000 m2
Leistungsbereichkatalog: 218

**7.1.30 Stahlkonstruktion deckbeschichten Hubsenktor*Gesamtfläche Zw+Db-Baust.*Mit Airless**
StL-Nr. 1121851231140399
Stahlkonstruktion nach Leistungsbeschreibung des AG
zwischen- und deckbeschichten. Kanten, Ecken, Schweißnähte, Niet- und Schraubenverbindungen sowie schwer
zugängliche Bereiche vorstreichen.
Angaben im Bieterangaben-Verzeichnis über
Stofflieferbezeichnung '....................................................'
.
Bauteil = Hubsenktor.
Gesamtfläche.
Zwischenbeschichtung/en und Deckbeschichtung auf der
Baustelle.
Mit Airless-Spritzgerät auftragen.
Zwischen-/Deckbeschichtung Beschichtungssystem = 'Liste der
 zugelassenen Systeme I (für Binnengewässer, Im 1, Systeme 3/4)'
Menge: 650,000 m2
Leistungsbereichkatalog: 218

### Abschnitt 8 Prüftafeln

*Hinweis: Hinweis*
Um seitens des AG auch noch nach längerer Zeit Rückschlüsse
auf die verwendeten Konservierungsstoffe ziehen zu können,
sind für die Prüfung im Labor ( Abriebfestigkeit,
Haftzugfestigkeit, Kreuzschnittprüfung, u.s.w.), gemäß der
" RPB - Richtlinie - Prüfung von Beschichtungssytemen" für den
Korrosionsschutz im Stahlwasserbau, Ausgabe 2025 und ZTV-W, LB 218, Abs. 3.3.2, Prüftafeln aus Stahlblech 200 x 300mm
zeitnah anzufertigen, zu protokollieren, zu dokumentieren und
dem AG zu übergeben.
Hierfür sind eigene Positionen ausgewiesen.

Gebinde, Lieferscheine und
Abnahmeprotokolle sind vorzulegen und müssen
übereinstimmend folgende Angaben enthalten:
* Herstellerwerk
* Bezeichnung des Beschichtungsstoffes
* Chargen- Nr. :
* Prüfprotokoll mit Nr. : / Jahr
* Herstellungsdatum
* Nettogewicht

#### Unterabschnitt 8.1 Prüftafeln herstellen und liefern

**8.1.10 Prüftafeln-Konservierung, Kosntruktionsteile, herstellen und liefern**
Prüftafeln - Konservierung, Konstruktionsteile, gemäß
BAWRPB-Richtlinie herstellen, liefern, Tafelmaterial
 'Stahlblech'
Größe '200 x 300mm x 4mm'

Bauteil 'Hubsenktor'
Die Prüftafeln sind dem AG für die Labor -Prüfung zu
übergeben.

Die Dokumentation der Prüftafeln wird gesondert vergütet.
Menge: 1,000 St

**8.1.20 Prüftafeln-Dokumentation erstellen und liefern**
*** Pauschalposition
Prüftafel-Dokumentation als gesamtzusammenstellung aller
einzelnen Stahlwasserbau-Prüftafeln erstellen, liefern.

Prüftafeln/Bauteile 'entsprechend den vorgenannten Prüftafel -
Einzelpositionen '
Form' als Excel -Tabelle '
Dokumentation unter Zugrundelegung der rückseitigen  Kennzeichnungsangaben der jeweiligen Prüftafel gliedern,
einschl. gesonderter Beiheftung einer Kopie der, dem AG
bereits im Original übergebenen, Gebinde- , Lieferscheine und
Abnahmeprotokolle der jeweils verarbeiteten Stoffe. einschl. gesonderter Beiheftung der Korrosionsschutzpläne,
Dokumentation,  Bauteil bezogen und durch Trennblätter
getrennt geheftet,

in Papierform A4, in stabilem Ordner mit austauschbarem
Rückenschild,
Menge: 1,000 Psch

### Abschnitt 9 Montagearbeiten/Stahlbau

*Hinweis: Hinweis zur OZ 9*
Die Ersatzschrauben und Dichtungen müssen von AN beschafft werden.

Der Hubarm des Obertors ist bereits demontiert.

Die abmontierten Rollen werden seitlich gelagert und müssen nicht mehr montiert werden da eine Erneuerung der Laufrollen durch den Bauhof erfolgt.

#### Unterabschnitt 9.1 Anbauteile demontieren/montieren

*Hinweis: Hinweis zur OZ 9.0*
Um eine komplette Ernuerung des Korrosionsschutzes zu gewährleisten müssen einige Anbauteile entfernt werden. Der Arbeitsablauf liegt hier nach Wahl des AN.
Die Anbauteile sind so zu zerlegen dass eine komplette Ent- und Beschichtung möglich ist.

Es ist darauf zu achten, dass der Korrosionsschutz bei der Wieder-Montage nicht beschädigt wird.

Die Schrauben sind teils stark korrodiert die Erschwernis ist im Einheitspreis miteinzurechnen.

Der AN hat eine neue Sohlen- und Seitendichtung zu beschaffen und einzubauen

**9.1.10 Überfallblechdeckel**
Überfallblechdeckel (700x700x8)  inklusive aller Verbindungsmittel abmontieren und für Wiedereinbau seitlich lagern.

Nach Beschichten/Oberflächenvorbereitung wieder montieren.
Menge: 2,000 St

**9.1.20 Anhängekonstruktion**
Anhängekonstruktion  inklusive aller Verbindungsmittel abmontieren und für Wiedereinbau seitlich lagern.

Nach Beschichten/Oberflächenvorbereitung wieder montieren.
Menge: 2,000 St

**9.1.30 Überfallbleche**
Überfallbleche inklusive aller Verbindungsmittel abmontieren und für Wiedereinbau seitlich lagern.

Nach Beschichten/Oberflächenvorbereitung wieder montieren.
Menge: 4,000 St

**9.1.40 Rückwandbleche**
Rückwandbleche inklusive aller Verbindungsmittel abmontieren und für Wiedereinbau seitlich lagern.

Nach Beschichten/Oberflächenvorbereitung wieder montieren.
Menge: 8,000 St

**9.1.50 Träger bei den Rückwandblechen**
Stahlträger der Rückwandblechen inklusive aller Verbindungsmittel abmontieren und für Wiedereinbau seitlich lagern.

(IPB-Träger)

Nach Beschichten/Oberflächenvorbereitung wieder montieren.
Menge: 6,000 St

**9.1.60 Rollwagenbefestigung am Endschott**
Rollwagenbefestigung am Endschott,  inklusive aller Verbindungsmittel abmontieren und für Wiedereinbau seitlich lagern.

Nach Beschichten/Oberflächenvorbereitung wieder montieren.
Menge: 2,000 St

**9.1.70 Laschen am Törkörper**
Laschen (10x300x855) inklusive aller Verbindungsmittel abmontieren und für Wiedereinbau seitlich lagern.

Nach Beschichten/Oberflächenvorbereitung wieder montieren.

(Bestandsplan Nr: 77)
Menge: 4,000 St

**9.1.80 Rollwagenrollen inklusive Achse**
Rollwagenrollen inklusive Achse und aller Verbindungsmittel abmontieren.
Menge: 4,000 St

**9.1.90 Untere Stützrollen**
Untere Stützrollen inklusive Achse und aller Verbindungsmittel abmontieren.
Menge: 5,000 St

**9.1.100 Konsolen der unteren Stüzrollen**
Konsolen der Unteren Stützrollen inklusive aller Verbindungsmittel abmontieren und für Wiedereinbau seitlich lagern.

Nach Beschichten/Oberflächenvorbereitung wieder montieren.
Menge: 5,000 St

**9.1.110 Obere Stützrollen**
Obere Stützrollen (4stck)  inklusive Achse und aller Verbindungsmittel abmontieren.
Menge: 4,000 St

**9.1.120 Konsolen der oberen Stützrollen**
Konsolen der Oberen Stützorllen inklusive aller Verbindungsmittel abmontieren und für Wiedereinbau seitlich lagern.

Nach Beschichten/Oberflächenvorbereitung wieder montieren.
Menge: 2,000 St

**9.1.130 Sohlen und Seitendichtung**
*** Pauschalposition
Sohlen- und Seitendichtung  inklusive aller Verbindungsmittel und Klemmleisten abmontieren.

Klemmleisten nach Beschichten/Oberflächenvorbereitung wieder montieren

Der AN hat eine Dichtung laut Bestandsplänen zu beschaffen und einzubauen.
Menge: 1,000 Psch

**9.1.140 Sohlen und Seitendichtung herstellen und montieren**
Kompletter Dichtungssatz entsprechend Bestandsplänen herstellen, liefern und montieren.
Für Hubsenktor als Seiten- und Sohldichtung
Dichtmaterial = Naturkautschuk/Styrolbutadien
Menge: 1,000 St

**9.1.150 Flansch zwischen Rückwandbleche und Überfallbleche**
Flansche inklusive aller Verbindungsmittel abmontieren und für Wiedereinbau seitlich lagern.

Nach Beschichten/Oberflächenvorbereitung wieder montieren.

(Bestandsplan Nr: 64 & 65)
Menge: 2,000 St

**9.1.160 Laschen auf Stauwand**
Laschen auf Stauwand (11700x140) inklusive aller Verbindungsmittel abmontieren und für Wiedereinbau seitlich lagern.

Nach Beschichten/Oberflächenvorbereitung wieder montieren.
Menge: 2,000 St

#### Unterabschnitt 9.2 Verbindungsmittel/Kleinteile

**9.2.10 Korrodierte Verbindungsmittel austauschen**
*** Pauschalposition
Verbindungsmittel inklusive Muttern/Hutmuttern und Scheiben der Anbauteile demontieren und neue Verbindungsmittel liefern und einbauen.
Die Schraubenmaße/Eigenschaften sind dem Bestandsplan zu entnehmen.

Alle Verbindungsmittel sind komplett zu erneuern.

NIRO-Schrauben sind durch unlegierte Schrauben zu erstezen und mit zu beschichten.

Die Alten Schrauben gehen in das Eigentum des AN über.
Menge: 1,000 Psch

**9.2.20 Verbrauchsmaterialen/Kleinteile**
*** Pauschalposition
Sämtliche Verbrauchsmittel oder Kleinteile die zur Ausführung des Auftrags benötigt werden sind vorab miteinzurechnen und werden später nicht gesondert vergütet
Menge: 1,000 Psch

**9.2.30 Erschwertes Lösen der Schraubverbindung**
Erschwerte Lösen von Schraubverbindungen, bei denen ein zerstörungsfreies Lösen trotz fachgerechter Vorbehandlung (Rostlöser, Erwärmen) nicht möglich ist. Leistung umfasst das kontrollierte Abreißen/Abschneiden, Ausbohren der Schaftreste und das fachgerechte Nachschneiden des Bestandsinnengewindes inkl. aller Werkzeuge und Kleinmaterialien
Menge: 50,000 St

#### Unterabschnitt 9.3 Kanten

**9.3.10 Kanten mechanisch brechen/runden**
Herstellen eines Radius von mind. 2mm mittels geeigneter Gerät an den Kanten des Bauteils zur Sicherstellung der Haftung des Korrosionsschutzes.

Die Kanten werden vom AN in Abstimmung mit den AG festgelegt.
Menge: 20,000 m

### Abschnitt 10 Entsorgung

*Hinweis: Hinweis zur OZ 10*
Allgemeines
Abfälle, die Asbest und/oder  PAK und/oder PCB und/oder Blei enthalten, sind in geeigneten, sicher verschließbaren und gekennzeichneten Behältern ohne Gefahr für Mensch und Umwelt zu sammeln, für die Abholung bereitszustellen und zu entsorgen. Sie sind so zu sammeln, dass jegliche Freisetzung gefahrstoffhaltiger Stoffe vermieden wird.
Strahlmittel sind über Sondermülldeponien zu entsorgen.
Verpackung und Entsorgungsweg ist grundsätzlich mit dem zuständigen Entsorgungsfachbetrieb abzustimmen.

Das Wasserstraßen- und Schifffahrtsamt Donau MDK ist als Abfallerzeuger gemäß §17 ff. NachwV zur elektronischen nachweisführung verpflichtet. Der Aufwand hierfür ist in die Einheitspreise mit einzukalkulieren.
Geeignete Behälter für die großflächige Entschichtung (z.B. Strahlverfahren) stellen in der regel Big-Bags dar. Die Art der Verpackung ist jedoch vorab grundsätzlich mit dem Entsorgungsfachbetrieb abzustimmen.

Abfallaufnahme
Bei der Abfallaufnahme und der Bereitstellung für den Transport ist das Freiwerden von Stäuben durch geeignete Maßnahmen nach dem Stand der Technik – z. B. Absaugen,
Verfestigen, Abdecken – zu unterbinden.
Soweit asbesthaltige/PAK-haltige Abfälle zur Abholung bereitgestellt werden müssen, sind sie mit geeigneten Materialien abzudecken oder in geschlossenen Behältern aufzubewahren
und gegen den Zugriff Unbefugter zu sichern.
Behälter mit asbesthaltigen Abfällen sind vor der ersten Befüllung mit dem Gefahrenzeichen
nach Anlage 2b der TRGS 519 zu versehen.

Transport:
Sofern die schadstoffhaltigen Abfälle den gefahrgutrechtlichen Vorschriften (z. B. Gefahrgutverordnung
Straße bzw. Eisenbahn) unterliegen, sind die entsprechenden
Vorschriften einzuhalten und hierfür zugelassene Transportunternehmen zu beauftragen.

Abrechnung laut Wiegeschein

#### Unterabschnitt 10.1 Entsorgung Abfallstoffe

**10.1.10 Probe f. Dekla.analyse entnehmen**
StL-Nr. 2212291300
Repräsentative Strahlschuttprobe nach Unterlagen des AG
entnehmen. Strahlschutt aufnehmen und in geeigneten
Behältern zum zugelassenen Analyseinstitut transportieren. Deklarationsanalyse erstellen lassen. Ergebnis der
Analyse an den AG übergeben. Analysekosten werden vom
AN entrichtet und vom AG in nachgewiesener Höhe erstattet.
Menge: 1,000 St
Leistungsbereichkatalog: 122

**10.1.20 Strahlschuttentsorgung**
Gefährlichen Abfall, Strahlschutt aus Korrosionsschutzmaßnahmen, sammeln, in geeigneten Behältern lagern und
entsorgen. Abfall laden, fördern und der Entsorgungsanlage zuführen.
Abfallschlüssel laut Deklarationsanyalyse
führen. Gebühren der Abfallentsorgung werden dem Entsorgungsträger vom AG vergütet.
Die Abrechnung erfolgt nach Rechnungsvorlage
Abgerechnet wird nach Wiegescheinen.
Abfall = Strahlschutt aus Sandstrahlen für Korrosionsschutzmaßnahmen.
Menge: 10,000 t

### Abschnitt 11 Messungen Prüfungen

#### Unterabschnitt 11.1 Arbeitsplatzmessungen/Freigaben

*Hinweis: Hinweis Arbeisplatzmessungen/Freigabe*
Die Veranlassung oder das Angebot von Vorsorgeuntersuchungen sind in §§ 15 und 16 in Verbindung mit Anhang V GefStoffV geregelt. Bei Tätigkeiten mit bleihaltigen Gefahrstoffen lässt sich die innere Belastung
allein anhand der Luftkonzentration nicht zuverlässig abschätzen. Wegen der individuell unterschiedlichen oralen Aufnahme wird kein enger Zusammenhang zwischen der Arbeitsplatzkonzentration in der Luft in Höhe von 0,1 mg/m³ für Blei (Stand der Technik) und dem Blutbleispiegel gefunden. Die Gefährdungsbeurteilung muss daher zwingend die Schlussfolgerungen aus durchgeführten arbeitsmedizinischen Vorsorgeuntersuchungen gemäß § 7 Abs. 1 Nr. 9 GefStoffV
berücksichtigen. Die Beschäftigten sind über diese Zusammenhänge bei der Unterweisung und der Untersuchung zu unterrichten.

**11.1.10 Stationäre Arbeitsplatzmessungen nach den TRGS 551, 505, 519**
*** Pauschalposition
Stationäre Arbeitsplatzmessungen über den gesamten Zeitraum bis zur endgültigen Freimessung der Raumluft im Arbeitsbereich.
Folgende TRGS und Richtlinien sind zu beachten und anzuwenden:
TRGS 505, 551, 519, VDI 3492
Menge: 1,000 Psch

**11.1.20 Freigabemessung**
*** Pauschalposition
Durchführung der Messung vor Aufhebung der Schutzmaßnahmen nach
VDI 3492.
Menge: 1,000 Psch

**11.1.30 Kontrollmessungen**
*** Pauschalposition
Durchführung von Kontrollmessungen während der Durchführung der Arbeiten nach VDI 3492.
Menge: 1,000 Psch

**11.1.40 Personenbezogene Arbeitsplatzmessung nach den TRGS 505, 519, 551**
*** Pauschalposition
Personenbezogene Arbeitsplatzmessungen über den gesamten Zeitraum bis zur endgültigen Freimessung der Raumluft im Arbeitsbereich.
Folgende TRGS sind zu beachten und anzuwenden:
TRGS 505, 551, 519, VDI 3492
Menge: 1,000 Psch

**11.1.50 Biomonitoring und Vorsorgeuntersuchungen**
*** Pauschalposition
Biomonitoring und Vorsorgeuntersuchung nach TRGS 505 und gemäß §7 Abs. 1 Nr. 9 GefStoffV für alle im kontaminierten Bereich Beschäftigten nach dem berufsgenossenschaftlichen Grundsatz für arbeitsmedizinische Vorsorgeuntersuchungen (G2) "Blei und seine anorganischen Verbindungen" unter Berücksichtigung der Hinweise im Anhang 3 der "Berufsgenossenschaftlichen Grundsätze für arbeitsmedizinische Vorsorgeuntersuchungen".
Menge: 1,000 Psch

### Abschnitt 12 Stundenlohnarbeiten

*Hinweis: Hinweis zur OZ 12*
Die Kosten für die Gestellung und den Verschleiß von Handwerkszeugen und Kleingeräten sind in den Einheitspreis miteinzukalkulieren

#### Unterabschnitt 12.1 Verrechnungssatz für Arbeitskraft

**12.1.10 Verrechnungssatz für Arbeitskraft Werker**
StL-Nr. 2420460704
Stundenlohnarbeiten durch Arbeitskräfte auf Anordnung
des AG ausführen.
Abgerechnet wird nach den tatsächlich geleisteten
Arbeitsstunden.
Zuschläge für Lohn- oder Gehaltsnebenkosten und
Zuschläge für Überstunden werden nicht gesondert
vergütet.
Zuschläge für Nacht-, Sonntags- und Feiertagsarbeit
werden als prozentualer Zuschlag zum Verrechnungssatz
nach den tariflichen Festlegungen
gesondert vergütet.
Fachwerker, Werker, Arbeiter, Hilfskraft
Menge: 20,000 h
Leistungsbereichkatalog: 204

**12.1.20 Verrechnungssatz für Arbeitskraft Spez.-Facharb.**
StL-Nr. 2420460702
Stundenlohnarbeiten durch Arbeitskräfte auf Anordnung
des AG ausführen.
Abgerechnet wird nach den tatsächlich geleisteten
Arbeitsstunden.
Zuschläge für Lohn- oder Gehaltsnebenkosten und
Zuschläge für Überstunden werden nicht gesondert
vergütet.
Zuschläge für Nacht-, Sonntags- und Feiertagsarbeit
werden als prozentualer Zuschlag zum Verrechnungssatz
nach den tariflichen Festlegungen
gesondert vergütet.
Vorarbeiter, Spezialfacharbeiter, Baumaschinenführer. oder dgl.
Menge: 20,000 h
Leistungsbereichkatalog: 204

**12.1.30 Verrechnungssatz für Arbeitskraft Werkpolier**
StL-Nr. 2420460701
Stundenlohnarbeiten durch Arbeitskräfte auf Anordnung
des AG ausführen.
Abgerechnet wird nach den tatsächlich geleisteten
Arbeitsstunden.
Zuschläge für Lohn- oder Gehaltsnebenkosten und
Zuschläge für Überstunden werden nicht gesondert
vergütet.
Zuschläge für Nacht-, Sonntags- und Feiertagsarbeit
werden als prozentualer Zuschlag zum Verrechnungssatz
nach den tariflichen Festlegungen
gesondert vergütet.
Werkpolier
Menge: 20,000 h
Leistungsbereichkatalog: 204

### Abschnitt 13 Überwachungsmaßnahmen

#### Unterabschnitt 13.1 SiGeKo

**13.1.10 SIGe-Koordinator vorhalten**
*** Pauschalposition
Während der Korrosionsschutzarbeiten hat der AG einen SiGeKo zu stellen. Der SiGeKo ist für die Einhaltung der Anforderungen des SiGePlans auf der Baustelle verantwortlich.
Dieser muss in die Planung der Maßnahme mit einbezogen werden um die Sicherheitsrichtlinien gewährleisten zu können.

Dieser hat die Einhausung auf die Einhaltung der Richtlinien nach TRGS 519, TRGS 551, TRGS 524 zu prüfen.
Der SiGeKo muss nach der Einrichtung der Einhausung vor Ort sein und diese auf die Einhaltung der Richtlinien prüfen.

Folgende Punkte hat dieser zu überwachen:

-Unterdruckhaltung des Schwarz-Weiß Bereichs
-Wirksamkeit der Lüftungsanlage
-Durchführen von Kontrollmessungen der Luft zur Feststellung der Schadstoffkonzentration
Menge: 1,000 Psch
